# Maler-, Lackier- und Tapezierarbeiten
Angebotsaufforderung (GAEB DA 2000 1.2, DA83)
Projekt: LV10
Währung: EUR
Abgabeort: itg.- doeker, Rothertshausener Straße 4, 49509 Recke
Auftraggeber: Stadt Horstmar, Kirchplatz 1-3, 48612 Horstmar
Erstellt mit: GAEB Toolbox V3.11 G90 R20091208, ARRIBAp V14.4.314, 29.06.2026

## LV10 Maler-, Tapezier- und Lackierarbeiten
Datum: 29.06.2026

*Hinweis: Baubeschreibung-/ maßnahmen*
Baubeschreibung des Bauvorhabens

Die Energetische Sanierung und der Neubau der OGS an der Astrid-Lindgren-Grundschule in Horstmar Leer, setzt sich in folgenden Maßnahmen zusammen:
Die Baumaßnahmen aller Gewerke oder Leistungsbereiche erfolgen in Abschnitten laut Bauzeitenplan.
Begonnen wird laut Bauzeitenplan mit dem

Bauabschnitt 1  Abbruch und Erdarbeiten, Außenbereich), es folgt dann
Bauabschnitt 2  die Erweiterung und den Neubau der WC- und Toilettenanlage, sowie der
  OGS-Räume
Bauabschnitt 3  Umbau im Bestand dieses  werden parallel ausgeführt.

Witterungsbedingte Bauverzögerungen sind nicht vorherzusehen und werden nicht separat vergütet. Der Bauzeitenplan ist zu beachten.

Besondere Umstände
Der Schulbetrieb wird während der gesamten Bauzeit,  aufrechterhalten. Daher wird der Abbruch, der Neubau und die Sanierung in 3 Bauphasen unterteilt. Dadurch kann gewährleistet werden, dass in den jeweiligen Bauabschnitten durchgängig gearbeitet werden kann. Trotzdem ist besonders sensibles Vorgehen und Rücksichtnahme erforderlich.

Angaben zur Ausführung
Der AN kann sich vor Abgabe des Angebotes vor Ort einen Überblick über die Situation verschaffen, eine Inaugenscheinnahme ist von der Straße Geschwister-Buller-Str. aus möglich. Es ist möglich, das Gebäude von innen zu besichtigen, bzw. zu begehen. Aber dies muss mit dem Planer und dem Hausmeister abgestimmt und abgesprochen werden.
Die beigefügten Pläne dienen dazu, die vorhandene Situation und Planung genauer darzustellen.

Angabe zur Örtlichkeit
Anschrift der Baustelle:
Geschwister-Buller-Straße 1
Gemarkung:  Horstmar
Flur:  107
Flurstück:  840

Allgemeines zur Baumaßnahme

Gebäudestruktur
Das vorhandene Schulgebäude wurde ca. 1956/1966 errichtet,1987 teilweise erweitert. Der vorh. 2-geschossige Schultrakt ist in Massivbauweise gebaut worden.
Die Schule wird in Ihrer Substanz erhalten bleiben. Das Schulgebäude wird komplett neu strukturiert und entsprechend der UVV, Arbeitsstättenrichtlinien und des Brandschutz umgesetzt, sodass eine voll- funktionsfähige Schulgebäude in Verbindung entsteht.
Für eine Übersicht wurde der nachfolgenden Ausschreibung Anlagen in Form von:

- Grundrisse (Erdgeschossplan) und Übersichten
- Lageplan mit der geplanten Baustellenübersicht
- Bauzeitenplan
beigefügt.

Es wird von der Stadt Horstmar im Zuge der dann laufenden Baumaßnahme eine ordnungsgemäße Zu- und Abfahrt zum Grundstück zur Verfügung gestellt. Auf dem Grundstück befindet sich eine Zuwegung von der Straße " Geschwister- Buller-Straße " aus.
Der AN hat seine Baustelleneinrichtung auf den von der Bauleitung zugewiesenen Flächen einzurichten. Verkehrsflächen sind besonders im Baustellenlageplan gekennzeichnet. Personenkraftwagen können nur auf den dafür vorgesehenen Parkflächen abgestellt werden. Auf der Baustelle gilt grundsätzlich die Straßenverkehrsordnung. Davon abweichend ist die Höchstgeschwindigkeit mit „Schrittgeschwindigkeit“ festgelegt. Verkehrsflächen und Wege dürfen nicht durch Bau- und Montagearbeiten beeinträchtigt werden und falls dieses Notwendig ist, ist diese mit der Bauleitung Stadt Horstmar zu planen und abzustimmen.

Liste der Beteiligten
Bauherr
Stadt Horstmar,
Kirchstr. 1-3
48612 Horstmar

### Bereich 01 Maler-, Tapezier- und Lackierarbeiten

*Hinweis: Wichtiger Hinweis!!!!!*
Hinweis:
Sämtliche Tür-und Fensteröffnungen in den Wandflächen sind abgezogen. Dies ist entsprechend in den Einheitspreise zu berücksichtigen und einzukalkulieren!

#### Abschnitt 01.01 Vorbereitende Arbeiten

**01.01.0010 Schutzabdeckung von Fenstern und Türen, innen**
einschließlich Abkleben, Unterhaltung und späterer Beseitigung /Entsorgung. Abdeckung bestehend aus:
[X] Abdeckfolie PE-HD, Dicke ca. 0,007 mm und Klebeband
Menge: 205,000 qm

**01.01.0020 Ganzflächige besondere Schutzabdeckung von Bodenflächen**
einschließlich Unterhaltung sowie späterer Beseitigung und Entsorgung. Abdeckung bestehend aus: feuchtedichtem Maler-Abdeckvlies und Gewebe-Klebeband gegen Verschmutzung
Menge: 553,000 qm

**01.01.0030 Besonderer staubdichter Schutz von Bau- und Anlagenteile, innen**
einschließlich Abklebearbeiten, Unterhaltung und späterer Beseitigung/Entsorgung. Abdeckung bestehend aus:
[X] Abdeckplane PE-LD, Dicke ca. 0,015 mm und Klebeband
Menge: 10,000 qm

#### Abschnitt 01.02 Spachtelung vorbereiteter Flächen

**01.02.0010 Untergrundvorbehandlung Grundierung**
Untergrund auf Eignung, Trag- sowie Haftfähigkeit prüfen. Fläche säubern. Grundanstrich mit Tiefgrund liefern und fachgerecht herstellen.

Hersteller: ...........................................................

Produkt:..............................................
Menge: 948,000 qm

**01.02.0020 Fleckspachtelung partieller Schadstellen**
bis ca. 10% des Untergrundes mit Universal-Handspachtel
abschließend schleifen und glätten, liefern und fachgerecht herstellen
Abrechnung erfolgt über die gesamte Wandfläche

Hersteller: ...........................................................

Produkt:..............................................
Menge: 40,000 qm

**01.02.0030 Ganzflächige Spachtelung (Wandflächen), Q2**
auf vorbereiteten ebenen grundierten Kalksandsteinflächen mit Fassaden-Glättspachtel. Oberfläche abschließend glätten und schleifen. Mittlere Schichtdicke: bis 3 mm
Herstellen der Oberflächengüte Q2
komplett liefern und fachgerecht herstellen.

Hersteller: ...........................................................

Produkt:..............................................
Menge: 948,000 qm

**01.02.0040 Eckschutzprofil für Außenecken**
Alu-Eckschutzschiene als Vorbereitung für die vorgesehene Spachtelung der Flächen auf die Außenecken anbringen und vollflächig anspachteln
Menge: 20,000 lfm

#### Abschnitt 01.03 Malerarbeiten (Anstricharbeiten)

*Hinweis: HINWEIS Wände*
HINWEIS (Wände Mauerwerk, geputzt) !!
Lufttrockenen Innenputz (Mörtelgruppe PII, PIII) mit Raufaser tapezieren und mit lösemittel- und weichmacherfreier, stumpfmatter Dispersionsfarbe, Nassabrieb Klasse 3 nach DIN EN 13 300, TÜV Schadstoff geprüft, behandeln.
Bauteil: Innenwände
Art und Beschaffenheit: Mauerwerk mit Kalkzementputz

Hinweis: Sämtliche Öffnungen in den Wandflächen sind
abgezogen. Dies ist entsprechend in den Einheitspreise
zu berücksichtigen und einzukalkulieren!

*Hinweis: Räume:*
Räume:

120 multifunktionaler Raum
121 multifunktionaler Raum (OGS)
122 multifunktionaler Raum
123 Mensa / Küche
  Flur
119 Klassenraum JG1
118 Nebenraum JG1

Diese Räume werden mit Nassabriebklasse 1 gestrichen!

**01.03.0010 Untergrundvorbehandlung Grundierung**
Untergrund auf Eignung, Trag- sowie Haftfähigkeit prüfen. Fläche säubern. Grundanstrich mit Tiefgrund
Lösungsmittelfrei. Liefern und fachgerecht herstellen, Inkl. aller zugehörigen Nebenarbeiten.

Hersteller: ...........................................................

Produkt:..............................................
Menge: 483,000 qm

**01.03.0020 Wandanstrich mit Dispersionsfarbe,2-malig, weiß**
Lufttrockene, glatt gespachtelte Flächen innen mit lösemittel- und weichmacherfreier, stumpfmatter, desinfektionsmittelbeständiger Dispersionsfarbe
Nassabrieb Klasse 1 nach DIN EN 13300, TÜV Schadstoff geprüft, behandeln.
Art und Beschaffenheit: glatte Oberfläche
Farbe : weiß
liefern und fachgerecht herstellen, inkl. aller zugehörigen Nebenarbeiten

Hersteller: ...........................................................

Produkt:..............................................
Menge: 483,000 qm

**01.03.0030 Zulagepreis für Farbton n. Wahl**
Zulagepreis für die Ausführung im Farbton nach Angabe
Klasse C1 Hell,
Klasse C2 mittel,
Klasse C3 dunkel,
des Auftraggebers.
Menge: 483,000 qm

**01.03.0040 Sockelbeschichtung Flure (erhöhte Beanspruchung)**
Beschichten der Sockelbereiche (ca. 1,20 m Höhe) in Fluren.
Ausführung: zweifacher Anstrich mit einer Latexfarbe
Anforderungen:
Nassabriebklasse 1
besonders stoß- und kratzfest, erhöhte scheuerbeständigkeit und reinigungsfähig, inklusive Abklebe- und Beschneidearbeiten im kompletten Rollauftrag.
Glanzgrad: stumpfmatt
liefern und fachgerecht herstellen

Hersteller: ...........................................................

Produkt:..............................................
Menge: 51,000 qm

*Hinweis: Räume:*
Räume:

117 Hausmeister
116 Pumi
112 Technik
101 Aula

Diese Räume werden mit Nassabriebklasse 2 gestrichen!

**01.03.0050 Untergrundvorbehandlung Grundierung**
Untergrund auf Eignung, Trag- sowie Haftfähigkeit prüfen. Fläche säubern. Grundanstrich mit Tiefgrund
Lösungsmittelfrei. Liefern und fachgerecht herstellen, Inkl. aller zugehörigen Nebenarbeiten.

Hersteller: ...........................................................

Produkt:..............................................
Menge: 231,000 qm

**01.03.0060 Wandanstrich mit Dispersionsfarbe,2-malig, weiß**
Lufttrockene, glatt gespachtelte Flächen innen mit lösemittel- und weichmacherfreier, stumpfmatter, desinfektionsmittelbeständiger Dispersionsfarbe.
Nassabrieb Klasse 2 nach DIN EN 13300, TÜV Schadstoff geprüft, behandeln.
Art und Beschaffenheit: glatte Oberfläche
Farbe : weiß
liefern und fachgerecht herstellen, inkl. aller zugehörigen Nebenarbeiten

Hersteller: ...........................................................

Produkt:..............................................
Menge: 231,000 qm

**01.03.0070 Zulagepreis für Farbton n. Wahl**
Zulagepreis für die Ausführung im Farbton nach Angabe
Klasse C1 Hell,
Klasse C2 mittel,
Klasse C3 dunkel,
des Auftraggebers.
Menge: 231,000 qm

*Hinweis: HINWEIS (Decken Akustik) !!*
HINWEIS (Decken Akustik) !!
Rigips- und Akustikdecken mit lösemittel- und weichmacherfreier, stumpfmatter Dispersionsfarbe, Nassabrieb Klasse 2 nach DIN EN 13 300, behandeln, gemäß allgemein bauaufsichtlichem Prüfzeugnis, nicht brennbar A2 nach DIN 4102.
Bauteil: Akustikdecken

Hersteller: ...........................................................

Produkt:..............................................

*Hinweis: Räume:*
Räume:

Flur
Aula

**01.03.0080 Untergrundvorbehandlung Grundierung**
Untergrund auf Eignung, Trag- sowie Haftfähigkeit prüfen. Fläche glatt schleifen und säubern.
Grundanstrich mit Tiefgrund Lösungsmittelfrei liefern und fachgerecht herstellen, inkl. aller zugehörigen Nebenarbeiten

Hersteller: ...........................................................

Produkt:..............................................
Menge: 158,000 qm

**01.03.0090 Sonderverspachtelung Herstellen der Oberflächengüte Q3**
für erhöhte Anforderungen durch breiteres Anspachteln der Fugenbereiche und ganzflächiges Abporen der übrigen Fläche mit Handspachtel.
Grundierung der gespachtelten Flächen mit Tiefgrund.

Hersteller: ...........................................................

Produkt:..............................................
Menge: 158,000 qm

**01.03.0100 Deckenanstrich mit Dispersionsfarbe,2-malig, weiß**
Rigipsfries und -Akustikdecke innen mit lösemittel- und weichmacherfreier, stumpfmatter Dispersionsfarbe,
Nassabrieb Klasse 2 nach DIN EN 13300, TÜV Schadstoff geprüft, behandeln.
Bauteil:  Akustikdecken
Art und Beschaffenheit : Rigips
komplett liefern und fachgerecht herstellen, ink. aller zugehörigen Nebenarbeiten

Hersteller: ...........................................................

Produkt:..............................................
Menge: 158,000 qm

**01.03.0110 Zulagepreis für Farbton n. Wahl**
Zulagepreis für die Ausführung im Farbton nach Angabe
Klasse C1 Hell,
Klasse C2 mittel,
Klasse C3 dunkel,
des Auftraggebers.
Menge: 158,000 qm

#### Abschnitt 01.04 Tapezierarbeiten Wände (Raufaser, Vlies)

*Hinweis: HINWEIS (Wände Mauerwerk, geputzt) !!*
HINWEIS (Wände Mauerwerk, geputzt) !!
Lufttrockenen Innenputz (Mörtelgruppe PII, PIII) mit Raufaser tapezieren und mit lösemittel- und weichmacherfreier, stumpfmatter Dispersionsfarbe, Nassabrieb Klasse 3 nach DIN EN 13 300, TÜV Schadstoff geprüft, behandeln.
Bauteil: Innenwände
Art und Beschaffenheit: Mauerwerk mit Kalkzementputz
Hinweis: Sämtliche Öffnungen in den Wandflächen sind
abgezogen. Dies ist entsprechend in den Einheitspreise
zu berücksichtigen und einzukalkulieren!

*Hinweis: Räume:*
Räume:

120 multifunktionaler Raum
121 multifunktionaler Raum (OGS)
122 multifunktionaler Raum
123 Mensa / Küche
119 Klassenraum JG1
118 Nebenraum JG1
124 Hygiene
125 Personal
  Flur
115 WC Schülerinnen + Vorraum
114 beh. WC
113 WC Schüler + Vorraum
101 Aula

**01.04.0010 Verspachtelung Herstellen der Oberflächengüte Q3**
auf geputzte Kalksandsteinflächen mit Fassaden-Glättspachtel. Oberfläche abschließend glätten. Fugenbereiche sind mit einem Glasvlies zu überbrücken.
Mittlere Schichtdicke: bis 3 mm
Herstellen der Oberflächengüte Q3
liefern und fachgerecht herstellen

Hersteller: ...........................................................

Produkt:..............................................
Menge: 935,000 qm

**01.04.0020 Untergrundvorbehandlung Grundierung**
Untergrund auf Eignung, Trag- sowie Haftfähigkeit prüfen. Fläche säubern. Grundanstrich zur Egalisierung unterschiedlich saugender Untergründe
liefern und fachgerecht herstellen

Hersteller: ...........................................................

Produkt:..............................................
Menge: 935,000 qm

**01.04.0030 Verklebung: Vorgrundiertes Glasvlies**
mit Gewebekleber faltenfrei auf Stoß verkleben, einschl.Lieferung des Zwischenanstrich mit Dispersionsfarbe.
Lösemittel- und weichmacherfrei, TÜV Gütezeichen "schadstoffgeprüft",Schadstoffgeprüft nach ÖkoTex Standard 100
Im Systemaufbau geprüft, nicht brennbar A2,
Nassabriebbeständigkeit:  Klasse 1
Kontrastverhältnis (weiß):  Klasse 1 bei 6 m²/l
Standardfarbton: weiß nach Angabe des Auftraggebers liefern und fachgerecht herstellen, inkl. aller zugehörigen Nebenarbeiten

Hersteller: ...........................................................

Produkt:..............................................
Menge: 834,000 qm

**01.04.0040 Zulagepreis für Farbton n. Wahl**
Zulagepreis für die Ausführung im Farbton nach Angabe
Klasse C1 Hell,
Klasse C2 mittel,
Klasse C3 dunkel,

des Auftraggebers.
Menge: 834,000 qm

**01.04.0050 WandflächenTapezierung: Raufaser auf Stoß**
Bereich: 117 Hausmeister, 112 Technik

nahtlos und faltenfrei mit Spezialkleister verkleben
Zwischen-, Schlussanstrichanstrich.
Lösemittel- und weichmacherfrei
TÜV Gütezeichen "schadstoffgeprüft"
Nassabriebbeständigkeit: Klasse 1
Kontrastverhältnis: Klasse 2, bei 8 m²/l
Glanzgrad: stumpfmatt
Standardfarbton: weiß

Hersteller: ...........................................................

Produkt:..............................................

liefern und fachgerecht herstellen
Menge: 101,000 qm

**01.04.0060 Zulagepreis für Farbton n. Wahl**
Zulagepreis für die Ausführung im Farbton nach Angabe
Klasse C1 Hell,
Klasse C2 mittel,
Klasse C3 dunkel,

des Auftraggebers.
Menge: 101,000 qm

**01.04.0070 Sockelbeschichtung Flure (erhöhte Beanspruchung)**
Beschichten der Sockelbereiche (ca. 1,20 m Höhe) in Fluren.
Ausführung: zweifacher Anstrich mit einer Latexfarbe
Anforderungen:
Nassabriebklasse 1
besonders stoß- und kratzfest, erhöhte scheuerbeständigkeit und reinigungsfähig, inklusive Abklebe- und Beschneidearbeiten im kompletten Rollauftrag.
Glanzgrad: stumpfmatt
liefern und fachgerecht herstellen

Hersteller: ...........................................................

Produkt:..............................................
Menge: 51,000 qm

**01.04.0080 dauerelastische Anschlussfugen**
Verschiedene Anschlussfugen, mit  Acrylfugenmasse dauerelastisch, fachgerecht versiegeln.
Bereich: Wand- und Deckenanschlüsse / Wände von Gipskarton, nach Angabe der Bauleitung liefern und fachgerecht herstellen
Menge: 668,000 lfm

#### Abschnitt 01.05 Stahlzargen, Stahltüren, Stahlbauteile

**01.05.0010 Stahlzargen 101/213,5 MW 230**
Stahlzargen anschleifen, vorstreichen, beispachteln, vorlackieren u. 1 x seidenmatt lackieren. (Die Grundierung ist baus. vorhanden)
Farbe : nach Wahl des Bauherrn
Maße Zarge: 101/213,5 cm, mit MW 230 mm
liefern und fachgerecht herstellen, inkl. aller zugehörigen Nebenarbeiten.  Das Abkleben der Randbereiche ist mit einzukalkulieren.

Hersteller: ...........................................................

Produkt:..............................................
Menge: 1,000 Stck

**01.05.0020 Stahlzargen 101/213,5 MW270**
Stahlzargen anschleifen, vorstreichen, beispachteln, vorlackieren u. 1 x seidenmatt lackieren. (Die Grundierung ist baus. vorhanden)
Farbe :  nach Wahl des Bauherrn
Maße Zarge: 101/213,5 cm, mit MW 270 mm
liefern und fachgerecht herstellen, inkl. aller zugehörigen Nebenarbeiten.  Das Abkleben der Randbereiche ist mit einzukalkulieren.

Hersteller: ...........................................................

Produkt:..............................................
Menge: 2,000 Stck

**01.05.0030 Stahlzargen 88,5/213,5 MW145**
Stahlzargen anschleifen, vorstreichen, beispachteln, vorlackieren u. 1 x seidenmatt lackieren. (Die Grundierung ist baus. vorhanden)
Farbe : nach Wahl des Bauherrn
Maße Zarge:  88,5/213,5 cm, mit MW 145 mm
liefern und fachgerecht herstellen, inkl. alle zugehörigen Nebenarbeiten. Das Abkleben der Randbereiche ist mit einzukalkulieren.

Hersteller: ...........................................................

Produkt:..............................................
Menge: 1,000 Stck

**01.05.0040 Stahlzargen 88,5/213,5 MW205**
Stahlzargen anschleifen, vorstreichen, beispachteln, vorlackieren u. 1 x seidenmatt lackieren. (Die Grundierung ist baus. vorhanden)
Farbe :  nach Wahl des Bauherrn
Maße Zarge: 88,5/213,5 cm, mit MW 205 mm
liefern und fachgerecht herstellen, inkl. alle zugehörigen Nebenarbeiten. Das Abkleben der Randbereiche ist mit einzukalkulieren.

Hersteller: ...........................................................

Produkt:..............................................
Menge: 1,000 Stck

**01.05.0050 Stahlzargen 101/213,5, MW205**
Stahlzargen anschleifen, vorstreichen, beispachteln, vorlackieren u. 1 x seidenmatt lackieren. (Die Grundierung ist baus. vorhanden)
Farbe:  nach Wahl des Bauherrn
Maße Zarge: 101/213,5 cm, mit MW 205 mm
liefern und fachgerecht herstellen, inkl. aller zugehörigen Nebenarbeiten. Das Abkleben der Randbereiche ist mit einzukalkulieren.

Hersteller: ...........................................................

Produkt:..............................................
Menge: 4,000 Stck

**01.05.0060 Schiebetürzarge 2310mm x 2250mm**
Stahlzargen anschleifen, vorstreichen, beispachteln, vorlackieren u. 1 x seidenmatt lackieren. (Die Grundierung ist baus. vorhanden)
Farbe:  nach Wahl des Bauherrn
Maße Zarge: 2,31 cm / 2,25cm, mit MW 145 mm
liefern und fachgerecht herstellen, inkl. aller zugehörigen Nebenarbeiten. Das Abkleben der Randbereiche ist mit einzukalkulieren.

Hersteller: ...........................................................

Produkt:..............................................
Menge: 1,000 Stck

**01.05.0070 Schiebetürzarge 2060mm x 2250mm**
Stahlzargen anschleifen, vorstreichen, beispachteln, vorlackieren u. 1 x seidenmatt lackieren. (Die Grundierung ist baus. vorhanden)
Farbe:  nach Wahl des Bauherrn
Maße Zarge: 2,06 cm / 2,25cm, mit MW 145 mm
liefern und fachgerecht herstellen, inkl. aller zugehörigen Nebenarbeiten. Das Abkleben der Randbereiche ist mit einzukalkulieren.

Hersteller: ...........................................................

Produkt:..............................................
Menge: 1,000 Stck

#### Abschnitt 01.06 Stundenlohnarbeiten

*Hinweis: Tagelohnarbeiten*
Tagelohnarbeiten
für gesondert durch die Bauleitung in Auftrag gegebene Tagelohnarbeiten werden die nachfolgend inkl. aller Zuschläge aufgeführten Stundensätze nur vergütet, wenn die Arbeiten durch die Bauleitung beauftragt wurden und ein täglich geführter Nachweis durch die Bauleitung anerkannt wurde.
Bei Überschreitung der nachstehend aufgeführten Stundensätze ist die Bauleitung zu verständigen und für weitere Leistungen ein Zusatzauftrag einzuholen.

Sämtliche Stundenlohnarbeiten sind vor Beginn der Arbeiten von der örtlichen Bauleitung zu genehmigen!

Alle Stundenzettel sind täglich, spätestens nach 24 Stunden vorzulegen und zu genehmigen, ansonsten verfällt der Anspruch ersatzlos!

**01.06.0010 Tagelohnarbeiten eines Hilfsarbeiters**
Menge: 15,000 Std

**01.06.0020 Tagelohnarbeiten eines Facharbeiters**
Menge: 15,000 Std

**01.06.0030 Scherenhubbühne**
Betriebsstunden einer Scherenhubbühne für unvorhergesehene Arbeiten, einschließlich der Bedienung und der Verbrauchsstoffe auf Anordnung des Auftraggebers bzw. der Bauleitung zum Einzelnachweis ausführen, einschließlich An- und Abfahrt sowie
Vorhaltung
Menge: 15,000 Std

USt %: 19,00
